# Flachdachreparatur
Angebotsaufforderung (GAEB 90, DA83)
Währung: EUR
Auftraggeber: Covivio Immobilien GmbH

## MON1_Flachdachreparatur
Datum: 28.07.25

*Hinweis*
A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Text nicht vorhanden !

#### Abschnitt 1.1 Baustelleneinrichtung

**1.1.10 Baustelleneinrichtung**
Baustelleneinrichtung/ -räumung
Geräte, Werkzeuge und sonstige
Betriebsmittel, die zur Durchführung der
Arbeiten erforderlich sind, auf die
Baustelle bringen und aufbauen.
Vorhaltekosten der Baustelleneinrichtung
sowie der benötigten Maschinen sind
in dieser Position einzurechnen.

Nach Abschluss der Arbeiten sind alle
Geräte, Werkzeuge und sonstige
Betriebsmittel und Werkstoffreste
wieder abzubauen bzw. abzufahren/zu entsorgen.
Die in Anspruch genommenen Flächen
sind sauber zu hinterlassen.

Bauwagen + Miettoilette inkl.
Menge: 1,000 psch

**1.1.20 Dachdeckeraufzug**
Stellen eines Dachdeckeraufzuges L= bis 23 m für 8
Wochen.

Der Auftragnehmer hat durch geeignete Maßnahmen, wie
z._B. Bauzäune oder Absperrungen, sicherzustellen, dass
Unbefugte keinen Zugang zum Aufzug erhalten.
Menge: 1,000 psch

**1.1.30 Vorhalten des Dachdeckeraufzuges**
Vorhalten des vorbeschriebenen  Dachdeckeraufzuges über
die vereinbarte Grundeinsatzzeit hinaus für jede
weitere Woche
Menge: 1,000 Wo

**1.1.40 Schuttcontainer**
Stellen eines Containers für 8 Wochen.

Der Auftragnehmer hat eigenverantwortlich alle
erforderlichen Genehmigungen für das Aufstellen eines
Schuttcontainers im öffentlichen Verkehrsraum
einzuholen. Dazu zählt insbesondere die rechtzeitige
Beantragung bei der zuständigen Behörde sowie das
ordnungsgemäße Aufstellen und Entfernen von
Haltverbotsschildern gemäß den geltenden Vorschriften.
Die Kosten für Genehmigungen, Beschilderung und etwaige
behördliche Auflagen sind in den Einheitspreisen
enthalten
Menge: 1,000 psch

**1.1.50 Baustromzähler**
Der Auftragnehmer hat für die Dauer der Bauausführung
einen geeichten Baustromzähler bereitzustellen und
ordnungsgemäß zu installieren. Die Anmeldung beim
zuständigen Netzbetreiber sowie sämtliche damit
verbundenen Kosten (z._B. Grundgebühren,
Verbrauchskosten, Messstellenbetrieb) sind vom
Auftragnehmer zu tragen und in den Einheitspreisen
enthalten. Der Zähler ist nach Abschluss der Arbeiten
ordnungsgemäß zurückzubauen und abzumelden.

Der Standort des Baustromzählers ist mit der Bauleitung
abzustimmen
Menge: 1,000 psch

### Bereich 2 Dachdeckerarbeiten

#### Abschnitt 2.1 Dach Vorderhaus

**2.1.10 Prüfung der Dachfläche**
Die Dachfläche ist auf Undichtigkeiten zu prüfen.
Festgestellte Luftblasen in der Abdichtung sind
fachgerecht aufzuschneiden, zu entlüften und die
Abdichtung anschließend wieder vollflächig anzukleben
bzw. anzuschweißen

Die im Leistungsverzeichnis angegebenen Maße und
Flächenangaben sind vom Bieter vor Angebotsabgabe
eigenverantwortlich zu überprüfen. Für etwaige
Abweichungen übernimmt der Auftraggeber keine Haftung.
Menge: 110,000 m²

**2.1.20 Flachdachabdichtung aufbringen**
Liefern und fachgerechtes Verlegen einer zweilagigen
Flachdachabdichtung in kleinen, abschnittsweisen
Arbeitsschritten gemäß den Fachregeln des
Dachdeckerhandwerks.

Aufbau:

1. Lage: Polymerbitumen-Schweißbahn Typ PYE G200 S4,
vollflächig verschweißt
2. Lage (Oberlage): Polymerbitumen-Schweißbahn Typ PYE
PV200 S5 beschiefert, vollflächig verschweißt
Leistungsumfang:

Vorbereitung und Reinigung des Untergrunds
Lieferung und fachgerechte Verlegung beider Lagen im
Schweißverfahren
Einhaltung der Überlappungsbreiten und
Verarbeitungstemperaturen gemäß Herstellerangaben
Ausführung in kleinen Abschnitten zur Sicherstellung
der Verarbeitungssicherheit und Qualität
Inkl. aller Nebenarbeiten, Materialbereitstellung,
Randanschlüsse und Entsorgung von Verpackungsmaterial
Maßeinheit: m²
Mengenansatz: nach örtlichem Aufmaß
Menge: 10,000 m²

**2.1.30 Bleizinkschürzen reparieren**
Defekte Stellen an vorhandenen Bleizinkschürzen
reinigen, lose oder abgelöste Teile sichern bzw.
befestigen. Anschließend die schadhaften Bereiche mit
selbstklebendem Abdichtungsband vom Typ Fas-Flashband
KSK, naturrot, in Zuschnitten bis max. 0,3_m Breite,
fachgerecht überarbeiten und abdichten
Menge: 25,000 lfm

**2.1.40 Traufe abdichten**
Traufbereich: Abdichtung des vorhandenen Blechs im
Übergang zwischen Flach- und Steildach mit einem
Streifen Polymerbitumen-Schweißbahn Typ PYE PV 200 S5
KSK, Breite bis max. 0,40_m.

Der Abdichtungsstreifen ist spannungsfrei, vollflächig
und selbstklebend auf dem gereinigten und vorbereiteten
Blech aufzubringen.
Menge: 25,000 lfm

**2.1.50 Abdichten von Anschlüssen mit flüssigem Kunststoff**
Ausführung der Abdichtung von Attika-, Brandmauer-,
Kamin- und Wandanschlüssen sowie Anschlüssen im
Ixelbereich mit flüssig aufzubringendem, vliesarmiertem
Polyurethanharz (z._B. Enkkopur oder gleichwertig),
gemäß den Herstellervorgaben und den einschlägigen
Fachregeln des Dachdeckerhandwerks.

Leistungsumfang:

Reinigung und Vorbereitung der Untergründe (z._B.
mechanische Reinigung, Entfettung, Trocknung)
Grundierung der Anschlussflächen mit systemkonformem
Voranstrich
Einlage von vliesarmierter Verstärkungseinlage in die
erste Lage des Flüssigkunststoffs
Auftrag der zweiten Lage zur vollständigen Einbettung
der Armierung
Ausbildung von Ecken, Kanten und Details gemäß den
Anforderungen an die Rissüberbrückung und
Dauerhaftigkeit
Zuschnittbreite bis max. 280 mm
Menge: 23,000 lfm

**2.1.60 Erneuerung der Abdeckung eines Kaminkopfes**
Demontage der vorhandenen, beschädigten Abdeckung des
Kaminkopfes inkl. fachgerechter Entsorgung.
Liefern und fachgerechtes Montieren einer neuen
Abdeckung aus verzinktem Stahlblech oder gleichwertigem
Material, angepasst an die vorhandene Kaminabmessung
(ca. 0,4x0,8m).
Inkl. neuem Vorstoßblech aus verzinktem Stahlblech
sowie vier stabilen Stützen zur sicheren Befestigung
der Abdeckung.
Menge: 1,000 Stck

**2.1.70 Abtragen vom schadhaften Mauerwerk eines Kaminkopfes**
Vorsichtiges, lagenweises Abtragen vom schadhaften
Mauerwerk eines Kaminkopfes unter Berücksichtigung der
statischen Gegebenheiten und angrenzender Bauteile.
Inkl. Abtransport des Abbruchmaterials zur bauseits
gestellten Containerstelle sowie asowie fachgerechter
Entsorgung des rückgebauten, rußbelasteten Mauerwerks
durch den Bieter gemäß den geltenden Vorschriften für
kontaminierte mineralische Abfälle. Alle
Nebenleistungen sind im Einheitspreis enthalten.

Leistungsumfang:

Absicherung der Arbeitsstelle und Schutz angrenzender
Bauteile
Lagenweises, schonendes Abtragen des schadhaften
Mauerwerks
Sortieren und Abtransport des Abbruchmaterials zur
Containerstelle
Reinigung der verbleibenden Mauerwerksflächen zur
Vorbereitung nachfolgender Arbeiten
Inkl. aller Nebenarbeiten, Hilfsmittel und
Entsorgungskosten

Mengenansatz: nach örtlichem Aufmaß
Menge: 2,000 Stck

**2.1.80 Herstellung und Einbau einer Vorstoßentlüftung**
Nach vollständigem Abtrag der Kaminköpfe ist eine neue
Vorstoßentlüftung aus verzinktem Stahlblech
(Materialstärke: 0,88 mm) herzustellen und fachgerecht
zu montieren. Die Ausführung erfolgt gemäß den
anerkannten Regeln der Technik sowie den Anforderungen
an eine regensichere und dauerhafte Entlüftung.

Leistungsumfang:

Aufmaß und Anfertigung der Vorstoßentlüftung aus
verzinktem Stahlblech, d = 0,88 mm
Lieferung und fachgerechter Einbau der
Entlüftungseinheit anstelle der abgetragenen Kaminköpfe
Sicherstellung der regensicheren Anbindung an die
Dachfläche bzw. vorhandene Anschlüsse
Inkl. aller Befestigungsmittel, Dichtmaterialien und
Nebenarbeiten
Menge: 2,000 Stck

**2.1.90 Abdeckung des abgetragenen Kaminkopfes**
Liefern und fachgerechtes Montieren einer Abdeckung für
Kaminköpfe aus Zinkblech, Materialstärke 0,7 mm, gemäß
den anerkannten Regeln der Technik.
Die Abdeckung erfolgt umlaufend mit Wandaufkantung,
passgenauem Abschlussprofil und sauber ausgebildeten
Ecken.

Leistungsumfang:

Aufmaß und Zuschnitt des Zinkblechs gemäß den örtlichen
Gegebenheiten
Herstellung und Montage der Abdeckung inkl.
Wandaufkantung (mind. 50 mm)
Ausbildung von Ecken und Übergängen gemäß den
Anforderungen an Regensicherheit und Dauerhaftigkeit
Montage eines umlaufenden Abschlussprofils zur sicheren
Befestigung
Inkl. aller Nebenarbeiten, Befestigungsmittel und
Schutzmaßnahmen
Maßeinheit: St.
Mengenansatz: 2 (je eine Abdeckung pro Kaminkopf)
Menge: 2,000 Stck

**2.1.100 Instandsetzung schadhaften Mauerwerks an Kaminkopf und Brandmauer**
Lose und beschädigte Mauerwerksteile an Kaminkopf und
Brandmauer (zwei Stellen mit ca. 14_m²) vorsichtig
entfernen, Fläche reinigen, neu aufmauern und
oberflächenbündig verputzen.
Die Ausführung erfolgt unter Berücksichtigung der
vorhandenen Bausubstanz sowie der statischen und
brandschutztechnischen Anforderungen.

Leistungsumfang:

Absicherung der Arbeitsstelle und Schutz angrenzender
Bauteile
Vorsichtiges Entfernen loser und schadhafter
Mauerwerksteile
Reinigung und Vorbereitung des Untergrunds
Herstellung eines ebenen, tragfähigen
Mauerwerksverbands
Oberflächenbündiges Verputzen der instandgesetzten
Fläche mit geeignetem Außenputzsystem
Inkl. aller Nebenarbeiten, Materialbereitstellung und
Entsorgung
Maßeinheit: m²
Mengenansatz: ca. 14
Menge: 14,000 m²

**2.1.110 Einbau eines Dunstrohrs**
Liefern und fachgerechtes Einbauen eines Dunstrohr-Sets
DN 100 für Steildächer, bestehend aus Dunstrohr mit
Wetterhaube, Grundplatte mit Anschlussmanschette sowie
allen erforderlichen Dicht- und Befestigungselementen.
Inkl. Verlängerung des vorhandenen HT-Rohrs DN 100 vom
Bodenniveua Dachboden bis zur Dacheindeckung sowie
aller notwendigen Montage- und Anschlussarbeiten.
Menge: 1,000 Stck

#### Abschnitt 2.2 Dach Seitenflügel 1

**2.2.10 Prüfung der Dachfläche**
Detaillierte Ausführung gemäß Abschnitt 2.1.10 der
Leistungsbeschreibung.
Menge: 70,000 m²

**2.2.20 Flachdachabdichtung aufbringen**
Detaillierte Ausführung gemäß Abschnitt 2.1.20 der
Leistungsbeschreibung.
Menge: 8,000 m²

**2.2.30 Bleizinkschürzen reparieren**
Detaillierte Ausführung gemäß Abschnitt 2.1.30 der
Leistungsbeschreibung.
Menge: 16,000 lfm

**2.2.40 Traufe abdichten**
Detaillierte Ausführung gemäß Abschnitt 2.1.40 der
Leistungsbeschreibung.
Menge: 16,000 lfm

**2.2.50 Austausch defekter Zink-Dehnungsausgleicher**
Ausbau vorhandener, defekter Zink-Dehnungsausgleicher
inkl. fachgerechter Entsorgung.
Lieferung und Einbau neuer Dehnungsausgleicher aus
Zinkblech, Materialstärke gemäß den technischen
Anforderungen, im Weichlötverfahren gemäß den
Fachregeln für Klempnerarbeiten.

Leistungsumfang:

Demontage und Entsorgung der vorhandenen defekten
Dehnungsausgleicher (Attika)
Lieferung passender neuer Zink-Dehnungsausgleicher
Vorbereitung der Anschlussflächen (Reinigung,
Entfettung, Anrauen)
Fachgerechter Einbau und Verlöten der neuen Elemente
Sicherstellung der Bewegungsaufnahme und Dichtheit
Inkl. aller Nebenarbeiten, Lötmaterialien,
Befestigungsmittel und Schutzmaßnahmen
Menge: 4,000 Stck

**2.2.60 Kaminanschlüsse versiegeln**
Reinigen der vorhandenen Kaminanschlüsse, insbesondere
der Abschlussschienen, von Schmutz, Staub, losen
Bestandteilen und alten Dichtstoffen.
Anschließende dauerelastische Versiegelung der
Anschlussbereiche mit einem geeigneten Dichtstoff
(z._B. Dachflex oder gleichwertig), zur Sicherstellung
der Regensicherheit und Bewegungsaufnahme.

Leistungsumfang:

Mechanische Reinigung der Abschlussschienen und
angrenzender Flächen
Entfernen alter Dichtstoffe und losem Material
Aufbringen eines dauerelastischen Dichtstoffs (z._B.
Dachflex) entlang der Anschlussfugen
Glätten und Nachbearbeiten der Dichtfuge gemäß
Herstellerangaben
Inkl. aller Nebenarbeiten, Materialbereitstellung und
Entsorgung
Menge: 12,000 lfm

**2.2.70 Antenenmasten demontieren**
Fachgerechte Demontage eines vorhandenen Antennenmasts
inkl. aller Befestigungselemente und
Anschlussleitungen.
Abtransport und Entsorgung des Masts und Zubehörs gemäß
den geltenden Vorschriften.
Anschließende Abdichtung der verbleibenden Öffnung in
der Dachfläche mit systemkonformer Abdichtung (z._B.
Bitumen- oder Flüssigkunststoffsystem), angepasst an
den vorhandenen Dachaufbau.
Menge: 1,000 Stck

**2.2.80 Abdichtung von Attika- und Wandanschlüssen im Ixelbereich mit Flüssigkunststoff**
Abdichtung von Attika- und Wandanschlüssen im
Ixelbereich mit Flüssigkunststoff (Enkopur)
Fachgerechte Abdichtung von Attika- und Wandanschlüssen
im Ixelbereich mit vliesarmiertem Flüssigkunststoff auf
Polyurethanbasis (z._B. Enkopur oder gleichwertig),
gemäß den Fachregeln des Dachdeckerhandwerks und den
Herstellervorgaben.

Leistungsumfang:

Reinigung und Vorbereitung der Untergründe (z._B.
mechanische Reinigung, Entfettung, Trocknung)
Grundierung der Anschlussflächen mit systemkonformem
Voranstrich
Einlage von vliesarmierter Verstärkungseinlage in die
erste Lage des Flüssigkunststoffs
Auftrag der zweiten Lage zur vollständigen Einbettung
der Armierung
Ausbildung von Ecken, Kanten und Details im Ixelbereich
Zuschnittbreite bis max. 280 mm
Inkl. aller Nebenarbeiten, Materialbereitstellung,
Schutzmaßnahmen und Entsorgung
Menge: 27,000 lfm

**2.2.90 Abtragen vom schadhaften Mauerwerk eines Kaminkopfes**
Detaillierte Ausführung gemäß Abschnitt 2.1.70 der
Leistungsbeschreibung.
Menge: 1,000 Stck

**2.2.100 Herstellung und Einbau einer Vorstoßentlüftung**
Detaillierte Ausführung gemäß Abschnitt 2.1.80 der
Leistungsbeschreibung.
Menge: 1,000 Stck

**2.2.110 Abdeckung des abgetragenen Kaminkopfes**
Detaillierte Ausführung gemäß Abschnitt 2.1.90 der
Leistungsbeschreibung.
Menge: 1,000 Stck

**2.2.120 Einbau eines Dunstrohrs**
Detaillierte Ausführung gemäß Abschnitt 2.1.110 der
Leistungsbeschreibung.
Menge: 1,000 Stck

#### Abschnitt 2.3 Dach Hinterhaus 1

**2.3.10 Prüfung der Dachfläche**
Detaillierte Ausführung gemäß Abschnitt 2.1.10 der
Leistungsbeschreibung
Menge: 170,000 m²

**2.3.20 Flachdachabdichtung aufbringen**
Detaillierte Ausführung gemäß Abschnitt 2.1.20 der
Leistungsbeschreibung.
Menge: 17,000 m²

**2.3.30 Bleizinkschürzen reparieren**
Detaillierte Ausführung gemäß Abschnitt 2.1.30 der
Leistungsbeschreibung.
Menge: 21,500 lfm

**2.3.40 Traufe abdichten**
Detaillierte Ausführung gemäß Abschnitt 2.1.40 der
Leistungsbeschreibung.
Menge: 28,500 lfm

**2.3.50 Abdichtung von Attika- und Wandanschlüssen im Ixelbereich mit Flüssigkunststoff**
Detaillierte Ausführung gemäß Abschnitt 2.2.80 der
Leistungsbeschreibung.
Menge: 48,000 lfm

**2.3.60 Zinkkappleiste einbauen**
Zinkkappleiste liefern, einbauen und dauerelastusch
versiegeln
Menge: 0,500 lfm

**2.3.70 Herstellung und Einbau einer Zinkabdeckung mit 4-Kantung**
Demontage der vorhandenen, beschädigten
Zinkblechabdeckung inkl. fachgerechter Entsorgung.
Lieferung, Zuschnitt (bis max. 0,50 m Breite) und
fachgerechter Einbau einer neuen Zinkabdeckung mit
4-Kantung aus Titanzinkblech, Materialstärke gemäß den
Fachregeln des Klempnerhandwerks.
Menge: 2,000 lfm

**2.3.80 Austausch defekter Zink-Dehnungsausgleicher**
Detaillierte Ausführung gemäß Abschnitt 2.2.50 der
Leistungsbeschreibung.
Menge: 2,000 Stck

**2.3.90 Einbau eines Dunstrohrs**
Detaillierte Ausführung gemäß Abschnitt 2.1.110 der
Leistungsbeschreibung.
Menge: 1,000 Stck

#### Abschnitt 2.4 Dach Seitenflügel 2

**2.4.10 Prüfung der Dachfläche**
Detaillierte Ausführung gemäß Abschnitt 2.1.10 der
Leistungsbeschreibung
Menge: 80,000 m²

**2.4.20 Flachdachabdichtung aufbringen**
Detaillierte Ausführung gemäß Abschnitt 2.1.20 der
Leistungsbeschreibung
Menge: 7,000 m²

**2.4.30 Bleizinkschürzen reparieren**
Detaillierte Ausführung gemäß Abschnitt 2.1.30 der
Leistungsbeschreibung.
Menge: 17,000 lfm

**2.4.40 Traufe abdichten**
Detaillierte Ausführung gemäß Abschnitt 2.1.40 der
Leistungsbeschreibung.
Menge: 17,000 lfm

**2.4.50 Antenenmasten demontieren**
Detaillierte Ausführung gemäß Abschnitt 2.2.70 der
Leistungsbeschreibung.
Menge: 1,000 Stck

**2.4.60 Instandsetzung schadhaften Mauerwerks an Kaminkopf**
Lose und beschädigte Mauerwerksteile des Kaminkopfes
sorgfältig entfernen. Anschließend die freigelegte
Fläche gründlich reinigen. Falls erforderlich, das
Mauerwerk mit geeigneten, frostbeständigen Mauersteinen
und Mörtel fachgerecht ergänzen bzw. neu aufmauern.
Abschließend die bearbeitete Fläche mit einem
witterungsbeständigen Außenputz systemgerecht verputzen
und oberflächenbündig angleichen.

Die exakten Maße und der Umfang der schadhaften
Bereiche sind vom Auftragnehmer vor Ort zu ermitteln
und im Angebot zu berücksichtigen.
Menge: 2,000 Stck

**2.4.70 Austausch defekter Zink-Dehnungsausgleicher**
Detaillierte Ausführung gemäß Abschnitt 2.2.50 der
Leistungsbeschreibung.
Menge: 4,000 Stck

**2.4.80 Kaminanschlüsse versiegeln**
Detaillierte Ausführung gemäß Abschnitt 2.2.60 der
Leistungsbeschreibung
Menge: 12,000 lfm

**2.4.90 Dunstrohrhaube liefern und einbauen**
Dunstrohrhaube DN100 liefern und einbauen
Menge: 1,000 Stck

**2.4.100 Herstellung und Einbau einer Zinkabdeckung mit 4-Kantung**
Menge: 2,000 lfm

**2.4.110 Austausch defekter Zink-Dehnungsausgleicher**
Detaillierte Ausführung gemäß Abschnitt 2.2.50 der
Leistungsbeschreibung.
Menge: 2,000 Stck

**2.4.120 Einbau eines Dunstrohrs**
Detaillierte Ausführung gemäß Abschnitt 2.1.110 der
Leistungsbeschreibung.
Menge: 2,000 Stck

#### Abschnitt 2.5 Dach Hinterhaus 2

**2.5.10 Prüfung der Dachfläche**
Detaillierte Ausführung gemäß Abschnitt 2.1.10 der
Leistungsbeschreibung
Menge: 150,000 m²

**2.5.20 Flachdachabdichtung aufbringen**
Detaillierte Ausführung gemäß Abschnitt 2.1.20 der
Leistungsbeschreibung
Menge: 20,000 m²

**2.5.30 Bestehende Flachdachabdichtung aufnehmen und wieder verlegen**
Bestehende Flachdachabdichtung vorsichtig aufnehmen,
seitlich auf der Baustelle lagern und nach Abschluss
der erforderlichen Arbeiten fachgerecht und
funktionsgerecht wieder verlegen. Beschädigungen sind
zu vermeiden; ggf. beschädigte Abdichtungsbahnen sind
zu ersetzen. Lagerung witterungsgeschützt
Entsorgung nicht wiederverwendbarer Materialien ist im
Einheitspreis enthalten.
Menge: 6,000 m²

**2.5.40 Morsche Dachschalung ausbauen und entsorgen**
Morsche Dachschalung ausbauen und fachgerecht
entsorgen. Ausbau ist so durchzuführen, dass
angrenzende Bauteile nicht beschädigt werden.
Entsorgung gemäß den geltenden Vorschriften für Bau-
und Holzabfälle.
Mengenangaben sind vom Bieter vor Ort zu prüfen.
Menge: 5,000 m²

**2.5.50 Holzschalung aus Vollholz, 24 mm, liefern und montieren**
Liefern und fachgerechtes Aufbringen einer Holzschalung
aus Vollholz, Dicke 24 mm, einschließlich aller
erforderlichen Anpassungsarbeiten an den vorhandenen
Bestand. Befestigungsmittel, Zuschnitt und
Anschlussausbildungen sind im Einheitspreis enthalten.
Menge: 5,000 m²

**2.5.60 Trennlage aus Bitumen-Dachbahn G200 DD aufbringen**
Liefern und vollflächiges Verlegen einer Lage
Bitumen-Dachbahn Typ G200 DD als Trennlage auf
vorbereiteten Untergrund. Die Verlegung erfolgt lose,
überlappend. Überlappungen gemäß Herstellerangaben.
Anpassungen an Durchdringungen und Anschlüsse sind im
Einheitspreis enthalten.
Menge: 6,000 m²

**2.5.70 Antenenmasten demontieren**
Detaillierte Ausführung gemäß Abschnitt 2.2.70 der
Leistungsbeschreibung.
Menge: 1,000 Stck

**2.5.80 Bleizinkschürzen reparieren**
Detaillierte Ausführung gemäß Abschnitt 2.1.30 der
Leistungsbeschreibung.
Menge: 21,000 lfm

**2.5.90 Traufe abdichten**
Detaillierte Ausführung gemäß Abschnitt 2.1.40 der
Leistungsbeschreibung.
Menge: 21,000 lfm

**2.5.100 Instandsetzung schadhaften Mauerwerks an Kaminkopf**
Detaillierte Ausführung gemäß Abschnitt 2.4.60 der
Leistungsbeschreibung
Menge: 1,000 Stck

**2.5.110 Kaminkopf mit Zinkblech abdecken**
Kaminkopf mit Zinkblech, Stärke 0,7 mm, abdecken.
Abdeckung einschließlich passender Abschlussprofile,
Ecken und erforderlicher Kantungen. Maße ca. 2,60 m x
0,50 m - genaue Abmessungen sind vom Bieter vor Ort zu
prüfen. Befestigung und Ausführung gemäß den Fachregeln
des Klempnerhandwerks. Alle Nebenleistungen sind im
Einheitspreis enthalten.
Menge: 1,000 Stck

**2.5.120 Abdichtung von Attika- und Wandanschlüssen im Ixelbereich mit Flüssigkunststoff**
Detaillierte Ausführung gemäß Abschnitt 2.2.80 der
Leistungsbeschreibung.
Menge: 11,000 lfm

**2.5.130 Austausch defekter Zink-Dehnungsausgleicher**
Detaillierte Ausführung gemäß Abschnitt 2.2.50 der
Leistungsbeschreibung.
Menge: 4,000 Stck

**2.5.140 Einbau eines Dunstrohrs**
Detaillierte Ausführung gemäß Abschnitt 2.1.110 der
Leistungsbeschreibung.
Menge: 2,000 Stck

#### Abschnitt 2.6 Dach Seitenflügel 3

**2.6.10 Prüfung der Dachfläche**
Detaillierte Ausführung gemäß Abschnitt 2.1.10 der
Leistungsbeschreibung
Menge: 70,000 m²

**2.6.20 Flachdachabdichtung aufbringen**
Detaillierte Ausführung gemäß Abschnitt 2.1.20 der
Leistungsbeschreibung
Menge: 7,000 m²

**2.6.30 Bleizinkschürzen reparieren**
Detaillierte Ausführung gemäß Abschnitt 2.1.30 der
Leistungsbeschreibung.
Menge: 15,000 lfm

**2.6.40 Traufe abdichten**
Detaillierte Ausführung gemäß Abschnitt 2.1.40 der
Leistungsbeschreibung.
Menge: 15,000 lfm

**2.6.50 Instandsetzung schadhaften Mauerwerks an Kaminkopf**
Detaillierte Ausführung gemäß Abschnitt 2.4.60 der
Leistungsbeschreibung
Menge: 2,000 Stck

**2.6.60 Kaminkopf mit Zinkblech abdecken**
Detaillierte Ausführung gemäß Abschnitt 2.5.110 der
Leistungsbeschreibung
Menge: 2,000 Stck

**2.6.70 Kaminanschlüsse versiegeln**
Detaillierte Ausführung gemäß Abschnitt 2.2.60 der
Leistungsbeschreibung
Menge: 11,000 lfm

**2.6.80 Austausch defekter Zink-Dehnungsausgleicher**
Detaillierte Ausführung gemäß Abschnitt 2.2.50 der
Leistungsbeschreibung.
Menge: 3,000 Stck

**2.6.90 Einbau eines Dunstrohrs**
Detaillierte Ausführung gemäß Abschnitt 2.1.110 der
Leistungsbeschreibung.
Menge: 2,000 Stck

### Bereich 3 Klempnerarbeiten

#### Abschnitt 3.1 Dachrinne reinigen, prüfen, instand setzen und beschichten

**3.1.10 Vorhandene Dachrinne reinigen, auf Dichtheit und Befestigung prüfen, schadhafte Stellen fachgerecht instand setzen. Anschließend gesamte Rinne mit Antikorrosionsbeschichtung (z._B. ENKE Enkopur oder gleichwertig) satt streichen. Reinigung, Reparaturmaterialien, Korrosionsschutzfarbe sowie alle Nebenleistungen sind im Einheitspreis enthalten.**
Vorhandene Dachrinne reinigen, auf Dichtheit und
Befestigung prüfen, schadhafte Stellen fachgerecht
instand setzen. Anschließend gesamte Rinne mit
Antikorrosionsbeschichtung (z._B. ENKE Enkopur oder
gleichwertig) satt streichen. Reinigung,
Reparaturmaterialien, Korrosionsschutzfarbe sowie alle
Nebenleistungen sind im Einheitspreis enthalten.

Die im Leistungsverzeichnis angegebenen Maße sind vom
Bieter vor Angebotsabgabe eigenverantwortlich zu
überprüfen. Für etwaige Abweichungen übernimmt der
Auftraggeber keine Haftung.
Menge: 150,000 lfm

### Bereich 4 Arbeiten an den verdeckten Dachbereichen

#### Abschnitt 4.1 Öffnung und Zustandsfeststellung verdeckter Dachbereiche

**4.1.10 Öffnung und Zustandsfeststellung verdeckter Dachbereiche**
Vorsichtiges Öffnen des mit Schutzmaterial abgedeckten
Dachbereichs (Seitenflügel 3) zur Sichtprüfung und
Zustandsfeststellung. Berücksichtigung angrenzender
Bauteile und statischer Gegebenheiten. Dokumentation
des Zustands. Nach Freigabe durch die Bauleitung und
nach Abschluss einer entsprechenden
Nachtragsbestellung: Durchführung erforderlicher
Reparaturen am Dachbereich, einschließlich Lieferung
und Einbau aller notwendigen Materialien. Die
Abrechnung der Reparaturleistungen erfolgt auf
Nachtragsbasis gemäß tatsächlichem Aufwand. Abdeckung
nach Prüfung bzw. Reparatur wiederherstellen.
Menge: 1,000 psch

USt %: 19,00
